# Formación de limatesa con caballetes cerámicos, "VEREA", acabado con coloración en masa Rojo, 50x23 cm, para tejas curvas, recibidos con mortero de cemento, industrial, M-5. Incluso p/p de solapes

- Propiedad del archivo: CYPE INGENIEROS, S.A.
- Formato: FIEBDC-3/2002
- Divisa: EUR
- Costes indirectos: 3.00 %
- IVA: 21.00 %

## Q Cubiertas

### QR Remates

#### QRL Limahoyas, limatesas y cumbreras

**QRL030** m Formación de limatesa con caballetes cerámicos, "VEREA", acabado con coloración en masa Rojo, 50x23 cm, para tejas curvas, recibidos con mortero de cemento, industrial, M-5. Incluso p/p de solapes.
Formación de limatesa con caballetes cerámicos, "VEREA", acabado con coloración en masa Rojo, 50x23 cm, para tejas curvas, recibidos con mortero de cemento, industrial, M-5. Incluso p/p de solapes.
Incluye: Colocación de las tejas con mortero.
Criterio de medición de proyecto: Longitud medida en verdadera magnitud, según documentación gráfica de Proyecto.
Criterio de medición de obra: Se medirá, en verdadera magnitud, la longitud realmente ejecutada según especificaciones de Proyecto.

| Código | Ud | Descripción | Rendimiento | Precio | Importe |
|---|---|---|---|---|---|
| mt13tvc012a | Ud | Caballete cerámico, "VEREA", acabado con coloración en masa Rojo, 50x23 cm, para tejas curvas, según UNE-EN 1304. (material) | 2.500 | 0.84 | 2.10 |
| mt08aaa010a | m³ | Agua. (material) | 0.010 | 1.50 | 0.02 |
| mt09mif010ca | t | Mortero industrial para albañilería, de cemento, color gris, categoría M-5 (resistencia a compresión 5 N/mm²), suministrado en sacos, según UNE-EN 998-2. (material) | 0.056 | 33.86 | 1.90 |
| mo020 | h | Oficial 1ª construcción. (mano de obra) | 0.252 | 18.56 | 4.68 |
| mo112 | h | Peón especializado construcción. (mano de obra) | 0.252 | 17.59 | 4.43 |
| % | % | Costes directos complementarios | 2 % | 13.13 | 0.26 |
|  |  | Costes directos |  |  | 13.39 |
