# Cobertura de tejas cerámicas curvas

- Propiedad del archivo: CYPE INGENIEROS, S.A.
- Formato: FIEBDC-3/2002
- Divisa: EUR
- Costes indirectos: 3.00 %
- IVA: 21.00 %

**QUT030** m² Cobertura de tejas cerámicas curvas, "VEREA", acabado con coloración en masa Rojo, 40x15x11 cm, recibidas con mortero de cemento, industrial, M-2,5, en cubierta inclinada, con una pendiente mayor del 26%.
Cobertura de tejas cerámicas curvas, "VEREA", acabado con coloración en masa Rojo, 40x15x11 cm, recibidas con mortero de cemento, industrial, M-2,5, en cubierta inclinada, con una pendiente mayor del 26%.
Incluye: Colocación de las tejas recibidas con mortero.
Criterio de medición de proyecto: Superficie del faldón medida en verdadera magnitud, según documentación gráfica de Proyecto.
Criterio de medición de obra: Se medirá, en verdadera magnitud, la superficie realmente ejecutada según especificaciones de Proyecto.
Criterio de valoración económica: El precio no incluye la resolución de puntos singulares ni las piezas especiales de la cobertura.

| Código | Ud | Descripción | Rendimiento | Precio | Importe |
|---|---|---|---|---|---|
| mt08aaa010a | m³ | Agua. (material) | 0.010 | 1.50 | 0.02 |
| mt09mif010ba | t | Mortero industrial para albañilería, de cemento, color gris, categoría M-2,5 (resistencia a compresión 2,5 N/mm²), suministrado en sacos, según UNE-EN 998-2. (material) | 0.056 | 32.93 | 1.84 |
| mt13tvc010aa | Ud | Teja cerámica curva, "VEREA", acabado con coloración en masa Rojo, 40x15x11 cm, según UNE-EN 1304. (material) | 34.200 | 0.20 | 6.84 |
| mt13tac100 | kg | Pigmento para mortero. (material) | 0.027 | 6.00 | 0.16 |
| mo020 | h | Oficial 1ª construcción. (mano de obra) | 0.651 | 18.56 | 12.08 |
| mo113 | h | Peón ordinario construcción. (mano de obra) | 0.326 | 17.28 | 5.63 |
| % | % | Costes directos complementarios | 2 % | 26.57 | 0.53 |
|  |  | Costes directos |  |  | 27.10 |
